# GAEBAG13
Angebotsaufforderung (GAEB DA 2000 1.1, DA83)
Währung: EUR
Erstellt mit: G2K Toolbox V1.1 Oct 20 2000, 26.10.2000

## Aufbau Leistungsverzeichnis

### Titel 01 Beispiele aus unterschiedlichen Gewerken

#### Titel 01.01 Erdarbeiten

*Hinweis*
Stämme und Geäst bis 5 cm Durchmesser sind vor dem
Verladen und Abtransport zu hächseln.
Stämme und Geäst ab 5 cm Durchmesser sind vor dem
Verladen und Abtransport in ca. 1m-Stücke zu
zerkleinern und zu bündeln.

**01.01.0001**
StL-Nr. 9300201123000202
Baugelände abräumen gemäß beiliegendem Lageplan,
in Teilflächen,
von Aufwuchs mit Stämmen bis 10 cm Durchmesser,
das abgeräumte Material getrennt nach Stoffen laden.
Abfuhr und Entsorgung werden gesondert vergütet.
Menge: 1 psch

**01.01.0002**
STLB-Bau 1999-04 080
Plattenbelag aufnehmen, in Geh- und Radwegen, verlegt
in Sand, einschl. Bettung, Dicke 5 cm, Gehwegplatten
DIN 485 - 30 x 30 x 4, Fugenfüllung aus Sand, Platten
zur Wiederverwendung säubern und nach besonderer
Anordnung des AG innerhalb der Baustelle lagern, nicht
mehr verwendbare Stoffe in vom AG gestellten Behälter
sammeln.
Menge: 15 m2

**01.01.0003**
STLB-Bau 1999-04 002
Oberboden DIN 18300 abtragen, seitlich lagern und
später auftragen, von Böschungsflächen, Abtragdicke im
Mittel 20 cm, Auftragfläche geneigt. Auftragdicke im
Mittel 20 cm. Mengenermittlung nach Aufmaß an der
Entnahmestelle.
Menge: 150 m2

**01.01.0004**
STLB-Bau 1999-04 002
Boden für Suchgraben, zur Freilegung von Kabeln, nach
Abtrag des Oberbodens, profilgerecht lösen, außerhalb
der Baugrube lagern,Aushubtiefe bis 0,8 m,
Sohlenbreite über 0,5 bis 0,6 m, Mengenermittlung nach
Aufmaß an der Entnahmestelle.Bodenklasse 4
Menge: 3 m

**01.01.0005**
StL-Nr. 9300221151521002
Hinterfüllen
von Arbeitsräumen,
profilgerecht,
mit vom AN zu liefernden Stoffen,
Stoff'Kies-Sand-Gemisch 0/32'
oder gleichwertiger Art,
Stoff'',
verdichten.
Einbauhöhe bis 0,80 m.
Menge: 7 m3

**01.01.0006**
StL-Nr. 9300214102028301
Boden für Streifenfundamente
profilgerecht lösen und seitlich lagern,
Aushub nach Abtrag des Oberbodens,
Breite der Fundamentsohle über 0,5 bis 1,0 m,
Aushubtiefe in m'1,00',
Bodenklasse 4.
Menge: 40,650 m3

**01.01.0007**
*** Bedarfsposition ohne GB
STLB-Bau 1999-04 002
Hindernis im Boden aus Einzelnatursteinen, aufnehmen,
laden, zur Lagerstelle des AG fördern und abladen
Förderweg bis 500 m.
Menge: 2 t

**01.01.0008**
*** Bezugsbeschreibung
STLB-Bau 1999-04 002
Boden der Baugrube für Schächte, ab Geländeoberfläche,
profilgerecht lösen und seitlich lagern, Verbau wird
gesondert vergütet, Aushubtiefe bis 2,5 m,
Aushubgrundfläche über 3 bis 4 m2, Bodenklasse 4.
Menge: 10 m3

**01.01.0009**
*** wie Position 01.01.0008
STLB-Bau 1999-04 002
Aushubtiefe bis 1,75 m
Menge: 8 m3

**01.01.0010**
*** wie Position 01.01.0008
STLB-Bau 1999-04 002
Aushubtiefe bis 1,25 m
Menge: 7 m3

#### Titel 01.02 Schächte

**01.02.0001**
*** Grundposition ZZ 1.0
*** Bezugsbeschreibung
StL-Nr. 9500940005110223
Schacht, rund, lichte Weite 1000 mm,
aus Betonfertigteilen DIN 4034-1, mit Schachtunterteil,
Schachtringe, Schachthals, Auflagering,
Anschlüsse für gelenkige Einbindung der Rohre
mit Muffe,
Fugendichtung mit Dichtring aus Elastomeren DIN 4060,
Gerinne gerade, Auskleidung Gerinne und Auftritt
mit Kanalklinkern DIN 4051,
größtes Rohr DN 250,
lichte Schachttiefe über 2 bis 2,5 m.
Menge: 1 St

**01.02.0002**
*** Grundposition ZZ 1.0
*** wie Position 01.02.0001
StL-Nr. 9500940005110222
lichte Schachttiefe bis 2 m.
Menge: 1 St

**01.02.0003**
*** Grundposition ZZ 1.0
*** wie Position 01.02.0001
StL-Nr. 9500940005110221
lichte Schachttiefe bis 1,5 m.
Menge: 1 St

**01.02.0004**
*** Grundposition ZZ 1.0
StL-Nr. 9500969111020003
Steigeisen DIN 1211
aus Gußeisen,
Steigmaß 250 mm,
Form E zum Einbauen in Betonfertigteile,
Einbau einschl. Befestigungsarbeiten und -mittel.
Menge: 25 St

**01.02.0005**
*** Wahlposition ZZ 1.1
*** Bezugsbeschreibung
StL-Nr. 9500940031111223
Schacht, rund, lichte Weite 1000 mm,
Schachtunterteil aus Ortbeton,
Bodenplatte aus Beton B 25 WU, mind. 20 cm dick,
Wand aus Beton B 25 WU, Dicke in cm'20',
Höhe Unterteil mind. 25 cm über Rohrscheitel,
Höhe des Auftritts'10 cm',
Schachtoberteil aus Betonfertigteilen DIN 4034-1,
gleiche Lichtweite wie Unterteil,
Schachtringe, Schachthals, Auflagering,
Anschlüsse für gelenkige Einbindung der Rohre
mit Muffe,
Fugendichtung mit Dichtring aus Elastomeren DIN 4060,
Steigeinrichtung, Ausführung'DIN 1211, aus Gußeisen,
Steigmaß 250 mm, Form E zum Einbauen in Betonfertigteilen, Einbau einschl. Befestigungsarbeiten und
-mittel',
Gerinne gerade, Auskleidung Gerinne und Auftritt
mit Kanalklinkern DIN 4051,
größtes Rohr DN 250,
lichte Schachttiefe über 2 bis 2,5 m.
Menge: 1 St

**01.02.0006**
*** Wahlposition ZZ 1.1
*** wie Position 01.02.0005
StL-Nr. 9500940031111222
lichte Schachttiefe bis 2 m.
Menge: 1 St

**01.02.0007**
*** Wahlposition ZZ 1.1
*** wie Position 01.02.0005
StL-Nr. 9500940031111221
lichte Schachttiefe bis 1,5 m.
Menge: 1 St

**01.02.0008**
*** Wahlposition ZZ 1.2
StL-Nr. 9500942502000242
Schachtunterteil DIN 19549, rund,
lichte Weite 1000 mm,
als Betonfertigteil DIN 4034-1,
Wand aus Stahlbeton B 25 WU, 20 cm dick,
Gerinne gerade, Auskleidung Gerinne und Auftritt mit
Kanalklinkern DIN 4051,
Auftritt'10 cm hoch',
größtes Rohr DN 250.
Menge: 3 St

**01.02.0009**
*** Wahlposition ZZ 1.2
StL-Nr. 9500949401220001
Schachtring
SR-M DIN 4034-1,
Durchmesser 1000 mm,
Bauhöhe 500 mm.
Menge: 10 St

**01.02.0010**
*** Wahlposition ZZ 1.2
StL-Nr. 9500949801210001
Schachthals
SH-M DIN 4034-1,
Durchmesser 1000 mm/625 mm,
Bauhöhe 600 mm,
Menge: 3 St

**01.02.0011**
*** Wahlposition ZZ 1.2
StL-Nr. 9500950112010001
Auflagering
AR-V DIN 4034-1,
Bauhöhe 80 mm,
Fugendichtung mit Dichtring aus Elastomeren DIN 4060,
Menge: 3 St

**01.02.0012**
*** Wahlposition ZZ 1.2
StL-Nr. 9500969111020003
Steigeisen DIN 1211
aus Gußeisen,
Steigmaß 250 mm,
Form E zum Einbauen in Betonfertigteile,
Einbau einschl. Befestigungsarbeiten und -mittel.
Menge: 25 St

#### Titel 01.03 Trockenbauarbeiten

**01.03.0001**
*** Leitbeschreibung
StL-Nr. 9703901321110104
Nichttragende innere Trennwand DIN 4103-1
Als Montagewand, Einbaubereich 1,
Höhe bis 3,5 m,
Dicke 100 mm,
bewertetes Schalldämmaß DIN 4109 RW,R in dB'45',
Feuerwiderstandsklasse DIN 4102-2 F 30
-A,
umlaufende Anschlüsse starr.
Ausführung wie folgt:
Menge: 2500 m2
*Unterbeschreibung 01*
StL-Nr. 970391550301
Unterkonstruktion
aus verzinkten Stahlblechprofilen DIN 18182-1/
DIN 18183,
als Einfachständerwerk.
*Unterbeschreibung 02*
StL-Nr. 9703915630210131
Dämmschicht
aus mineralischem Faserdämmstoff DIN 18165-1
in Platten,
einlagig, dicht stoßen,
abrutschsicher verlegen,
längenspezifischer Strömungswiderstand größer
5 kN x s/m4,
Mindestrohdichte in kg/m3'40'
Schmelzpunkt mind. 1000 K,
Dicke in mm'40'.
*Unterbeschreibung 03*
StL-Nr. 9703916520030111
Beplankung, beidseitig,
Verarbeitung DIN 18181, einlagig,
aus Gipskarton-Feuerschutzplatten GKF DIN 18180,
Plattendicke 12,5 mm,
Befestigen mit Schnellbauschrauben DIN 18182-2.
Fugen füllen, sichtbare Befestigungsmittel und Fugen
spachteln.

#### Titel 01.04 Maler und Lackierarbeiten

**Ausführungsbeschreibung 0001 Erneuerungsbeschichtungen der Garteneinrichtungen**
StL-Nr. 960345220204
Erneuerungsbeschichtung
im Außenbereich.
Allseitig.
StL-Nr. 9603460801400011
Beschichtung aus Einkomponentenlack
Beschaffenheit'stark abblätternd',
bis zur tragfähigen Schicht entfernen
Anfallende Stoffe getrennt in vom AG gestellten
Behältern sammeln.
StL-Nr. 9603467007000001
Fleckspachteln
Mit Kunstharzspachtelmasse,
StL-Nr. 9603472001131001
Grundbeschichtung auf Untergrund aus Holz
mit Alkydharzlackfarbe,
wasserverdünnbar,
mit fungizidem und insektizidem Zusatzstoff,
absperren gegen verfärbende Inhaltsstoffe,
StL-Nr. 9603472201100001
Eine Zwischenbeschichtung für Untergrund aus Holz
mit Alkydharzlackfarbe,
wasserverdünnbar,
StL-Nr. 9603473201120421
Schlußbeschichtung für Untergrund aus Holz
mit Alkydharzlackfarbe,
wasserverdünnbar,
glänzend,
mittelgetönt.
Farbton nach Muster des AG.

**01.04.0001**
*** gemäß Ausführungsbeschreibung 0001
StL-Nr. 9700344110140001
Gartentisch
aus Holz, Art'Kiefernholz',
Maße in cm'80 x 100, 80 cm hoch,
mit Bodenklammern,
Menge: 2 St

**01.04.0002**
*** gemäß Ausführungsbeschreibung 0001
StL-Nr. 9700344380540071
Gartenbank
aus'Holzlattenprofilen 70 x 20 mm Querschnitt',
mit Rückenlehne, Maße in cm'Länge 160',
mit Bodenklammern,
'in Beton dauerhaft befestigt'.
Menge: 8 St

**01.04.0003**
*** gemäß Ausführungsbeschreibung 0001
StL-Nr. 9700344710100071
Sitzrost
aus Holz, Art'Kieferholz',
Maße in cm'45 x 120',
'an Betonsockel mit Dübel befestigt'.
Menge: 15 St
